# Pasillo técnico peatonal de baldosas aislantes Grisol NS 50/25 "GRAZIMAC"

- Propiedad del archivo: CYPE INGENIEROS, S.A.
- Formato: FIEBDC-3/2002
- Divisa: EUR
- Costes indirectos: 3.00 %
- IVA: 21.00 %

**QAD025** m² Pasillo técnico peatonal de baldosas aislantes Grisol NS 50/25 "GRAZIMAC", formadas por 25 mm de mortero y 50 mm de poliestireno extruido, colocadas directamente sobre la capa separadora, en cubierta plana no transitable, con grava.
Pasillo técnico peatonal de baldosas aislantes Grisol NS 50/25 "GRAZIMAC", formadas por 25 mm de mortero y 50 mm de poliestireno extruido, de 600x600 mm, color gris, colocadas directamente sobre la capa separadora, en cubierta plana no transitable, con grava.
Incluye: Retirada de la capa de protección de grava. Replanteo y corte de las baldosas. Colocación de las baldosas.
Criterio de medición de proyecto: Superficie medida según documentación gráfica de Proyecto.
Criterio de medición de obra: Se medirá la superficie realmente ejecutada según especificaciones de Proyecto.

| Código | Ud | Descripción | Rendimiento | Precio | Importe |
|---|---|---|---|---|---|
| mt15lfg010bha | m² | Baldosa aislante Grisol NS 50/25 "GRAZIMAC", formada por 25 mm de mortero y 50 mm de poliestireno extruido, conductividad térmica 0,035 W/(mK), de 600x600 mm, color gris. (material) | 1.050 | 24.81 | 26.05 |
| mo020 | h | Oficial 1ª construcción. (mano de obra) | 0.252 | 17.54 | 4.42 |
| mo113 | h | Peón ordinario construcción. (mano de obra) | 0.252 | 16.16 | 4.07 |
| % | % | Costes directos complementarios | 2 % | 34.54 | 0.69 |
|  |  | Costes directos |  |  | 35.23 |
